# RST_Neubau Hallenbad Regenstauf
Angebotsaufforderung (GAEB 90, DA83)
DV-Nummer: 060
Währung: EUR
Auftraggeber: Landkreis Regensburg, Altmühlstr. 3, 93059 Regensburg,

## Trockenbauarbeiten
Datum: 14.04.26

### Titel 00 Vorbemerkungen

*Hinweis*
1. Baubeschreibung

Objekt:
Neubau Schwimmhalle Realschule Regenstauf
Hauzensteiner Str. 54 Regenstauf

Auftraggeber:
Landkreis Regensburg
Altmühlstraße 3
Regensburg

1.1 Allgemeine Projektbeschreibung

Der Neubau der Schwimmhalle wird an die Sporthalle der
Realschule angebaut.
Nordwestlich des geplanten Neubaus befindet sich das
Bestandsgebäude der Realschule
und unmittelbar nördlich die Baufläche der geplanten
neuen Sporthalle (derzeit in Bau).
Südlich schließen neue Sportplätze an. Östlich wird
das Gebiet durch bebaute
Grundstücke (Einfamilienhäuser) begrenzt.

Die geplante Schwimmhalle besitzt einen
rechtwinkeligen Grundriss mit Abmessungen von
etwa 38m Länge und etwa 31m Breite und ist als
2-geschossiges Gebäude vorgesehen.
Die Höhen im Untergeschoss (OK Rohfussboden) liegen
bei 358,80 m NHN = -3,65m und
358,45mNHN = -4,00m.

Das Gebäude besteht aus zwei Teilen: der Schwimmhalle
und den
Nebenräumen/Umkleideräumen. Im Norden ist es mit der
angrenzenden Turnhalle
verbunden und die beiden Gebäude teilen sich in der
Ansicht die gleiche Höhe.

Die tragenden Außenwände in Untergeschoss werden in
Stahlbeton 30cm ohne äußere
Abdichtung, Ausbildung als WU-Bauteil ausgeführt. Die
Außenwände im EG im
Umkleidebereich werden in Stahlbeton 25cm ausgeführt.
Die Außenwände im EG im
Schwimmhallebereich werden in Holzrahmenbauweise auf
Stahlbetonaufkantungen
(mindestens 30 cm über GOK) ausgeführt. Auf der
Außenseite
derAußenholzrahmenwände werden Mineralwerkstoffplatten
200 mm aufgebracht. Auf der
Außenseite ist eine Holzfassade und PV- Anlagen
vorgesehen.

Die tragenden Innenwände sind Stahlbetonwände mit
unterschiedlichen Wandstärken
gemäß statischem Konzept.  Die Geschossdecken werden
überwiegend aus Stahlbeton
ausgeführt. Die Stärke beträgt  d=25 cm. Die
Beckenplatte sind als punktgestützte
Flachdecke aus Stahlbeton geplant und sind 30cm stark.

Nichttragende Innenwände werden in UG in Mauerwerk und
in EG als Trockenbauwände
errichtet. Installationswände und Vorsatzschalen
werden als Trockenbauwände mit
Zementbauplatte oder GK-Beplankung ausgeführt.

Die Treppe wird als Holztreppe ausgeführt.

Die Dachkonstruktion im Hallenbereich erfolgt aus
BSH-Binder, BSH-Träger und
Dachscheibe aus Brettsperrholzholz. Die
Dachkonstruktion der Nebenräume wird aus
Stahlbeton ausgeführt.

1.2 Angaben zur Baustelle
1.2.1 Lage der Baustelle
Hauzensteiner Str. 54, im östlichen Abschnitt von
Regenstauf, westlich der
Pestalozzistraße.

1.2.2 Besondere Belastungen, Bedingungen
Die Lage der BE- Fläche für die Schwimmhalle ist auf
dem BE-Plan dargestellt. Die Zufahrt
und BE-Fläche wird auch für die Versorgung der
Sporthalle verwendet.
Der Sportplatz wird teilweise während der Baumaßnahmen
als BE-Fläche genutzt. Ein
Fußweg ist direkt an der Turnhalle ausserhalb des
Baufeldes vorhanden, die
Feuerwehrzufahrt ist südlich vorhanden.

Die Zu- bzw. Abfahrt zum Baugelände erfolgt über die
ostliche Pestalozzistraße.

1.2.3 Art und Lage der baulichen Anlagen
Im Norden an die bestehende Turnhalle angebaut,
Funktion: Hallenbad, zweistöckig. Die
Dächer sind leicht geneigt, begrünt oder mit Kies
belegt; Höhe von min. 4,50 m bis max.
7,60 m.

1.2.4 Verkehrsverhältnisse, Verkehrsbeschränkungen
Öffentliche Verkehrsfläche und Nachbargrundstücke sind
mit Bauzaun von der BE-Fläche
getrennt. Auf der gesamten Baustelle gilt
grundsätzlich die STVO.

Verkehrswege
Die Baustelle ist über öffentliche Straßen mit
üblicher Tragfähigkeit (40t) zu erreichen. Zur
Versorgung der Baustelle wird der Sportplatz teilweise
als BE-Fläche genutzt.
Siehe dazu auch Baustelleneinrichtungsplan.

Es ist Sache des AN sich über die Befahrbarkeit der
Erschließungsstraßen bis zum
Baugelände in Abhängigkeit der beabsichtigten
Technologie und Baulogistik zu
erkundigen. Gegebenenfalls ist die Technologie hierauf
abzustimmen.

1.2.5 Für den Verkehr freizuhaltende Flächen
Aufstellflächen für Container werden im südlichen
Bereich  freigehalten.
Siehe Baustelleneinrichtungsplan

1.2.6 Transporteinrichtungen
Siehe Baustelleneinrichtungsplan
Es ist 1 Turmdrehkran für die Dauer der
Betonbauarbeiten für das Gewerk Rohbau
vorgesehen. Für die späteren Bauphasen kann ein
Mobilkran vom AN mit Abstimmung der
Bauleitung vor Ort gestellt werden.

1.2.7 Anschlüsse für Wasser, Energie und Abwasser
Baustrom, Bauwasser werden an zentraler Stelle zur
Verfügung gestellt.

Der Hauptübergabepunkt Baustrom, Bauwasser erfolgt auf
dem südlichen Bereich. Des
Weiteren stehen weitere Baustromverteiler im Bereich
der Baustelle zur Verfügung.

Art, Anschlusswert und Lage von Ver- und
Entsorgungsleitungsanschlüssen während der
Bauausführung:

Wasser:
Siehe Baustelleneinrichtungsplan

Strom:
Siehe Baustelleneinrichtungsplan
Baustrom- und Wasseranschluss  sowie der jeweilige
Verbrauch wird vom AG kostenfrei
zur Verfügung gestellt. Ausnahme bildet der Verbrauch
für die Beheizung von
Bauunterkünften, Bürocontainer und Materialcontainer
der über einen vom AN
beizubringenden Zähler zu erfassen und abzurechnen ist.

1.2.8 Lager und Arbeitsplätze
Siehe Baustelleneinrichtungsplan
Lager und Arbeitsplätze dürfen nur nach vorheriger
Abstimmung und Genehmigung durch
die Bauleitung des AG belegt und benutzt werden. Es
wird eine allgemeine
Baustellenbeleuchtung zur Sicherung der Verkehrswege
gestellt.

Ein bauseitiger Sanitärcontainer steht zur Nutzung
durch alle Unternehmen zur Verfügung.
Weitere Räume stellt der AG nicht zur Verfügung.

Die Benutzung der Lagerflächen ist stets mit der
Bauleitung des AGs abzustimmen.

Die eigene Arbeitsplatzbeleuchtung ist durch den AN
selbst zu liefern und zu erstellen. Vor
Ausführungsbeginn hat der Auftragnehmer mit dem
Auftraggeber festzulegen, wo das zu
verwendende Material auf der Baustelle gelagert werden
kann, um gegenseitige Störungen
der am Bau beteiligten Handwerker während der
Bauausführung zu vermeiden.

1.2.9 Baubewachung
Die Baustelle wird videoüberwacht. Das vor Ort
eingesetzte Material und Werkzeug ist
durch den AN eigenverantwortlich gegen Diebstahl zu
sichern. Ein Anspruch auf
Schadensersatz bei Diebstahl gegenüber dem AG besteht
nicht.

1.2.10 Boden-, Baugrundverhältnisse
Ein Baugrundgutachten liegt vor.

1.2.11 Grundwasser, Gewässer
Im Bereich der geplanten Schimmhalle wurden drei
Kleinbohrungen ( S 3a- S5 ) nach DIN
EN ISO 22475 und zwei Schwere Rammsondierung (DPH 3a +
DPH 4 ) nach DIN EN ISO
22476 mit einer Erkundungstiefe von 8  m bzw. m
Anschlussbereich zur gepl. Sporthalle
auch 10m vorgesehen. Die Erkundungspunkte wurden etwa
in den Gebäudeeckpunkten
sowie annährend in der Gebäudemitte angeordnet.

Der zu erwartende Höchstgrundwasserstand  liegt bei
+359,00 m ü.NN .

Zusammenfassung bestimmende Höhen
Bezugshöhe Bauwerksnull: +362,45 m ü.NN  = 0,00 m
UK Bodenplatte liegt bei 358,10 m NHN und 358,45m NHN.

1.2.12 Besondere umweltrechtliche Vorschriften
Baumschutz: Bodenabgrabungen im oberen Wurzelbereich
von Bäumen sind unzulässig.
Ein Baumschutz um min. 5 Bäume (1,5m von der Krone)
ist geplant. Lagerungen von
Materialien und Stoffen jeglicher Art innerhalb dieses
Schutzzaunes sowie das Befahren
dieser Flächen sind unzulässig.

1.2.13 Entsorgung, Abwasser und Abfallbeseitigung
Die Entsorgung von Abfall nach den Abschnitten 4.1.11
und 4.1.12 ATV DIN 18299 hat
umgehend, spätestens täglich zum Abschluss der
jeweiligen Arbeiten, zu erfolgen.
Alternativ zum Abfahren ist das Entsorgen in
geeignete, auf der Baustelle lagernde
Abfalltransportbehälter des Auftragnehmers zulässig.
Es obliegt in diesem Fall dem
jeweiligen Auftragnehmer selber dafür zu sorgen, dass
keine Unbefugten Abfälle in diese
Behälter füllen.

Alle ausgebauten Bauteile und andere zu entfernenden
Stoffe sind auf der Baustelle
sortenrein nach Abfallarten zu trennen und nach den
gesetzlichen Bestimmungen in einer
zugelassenen Entsorgungs- bzw. Verwertungsanlage zu
entsorgen.

1.2.14 Schutzvorschriften
Im Bereich der Baustelle gelten die derzeit gültigen
UVV u. BG-Vorschriften!

1.2.15 Schutzmaßnahmen
Feuergefährliche Arbeiten sind vor Beginn bei SIGEKO
anzuzeigen.

1.2.16 Vorhandene Anlagen und Hindernisse im
Baustellenbereich

1.2.17 Vermutete Kampfmittel
Im Zuge der Erdarbeiten findet eine baubegleitende
Kampfmitteluntersuchung statt.

1.2.18 Gerüste
Der AG stellt ein Fassadengerüst mit 2 Treppentürme
zur Nutzung durch alle Unternehmer
nach Abschluss Rohbau  zur Verfügung.

1.3 Angaben zur Ausführung
1.3.1 Bauablauf
Der Unternehmer hat während der gesamten Arbeiten
einen ständigen
deutschsprechenden Fachbauleiter bzw.
Sicherheitsverantwortlichen für die Baustelle
bereitzustellen, welcher für die technische und
unfalltechnische, einwandfreie
Durchführung der Arbeiten voll verantwortlich ist.

1.3.2 Besondere Erschwernisse während der Ausführung
Keine

1.3.3 Erschwernisse für Arbeiten in kontaminierten
Bereichen
Keine

1.3.4 Erschwernisse bei Baustelleneinrichtung und
Entsorgungseinrichtungen
Siehe Baustelleneinrichtungsplan und zuvor genannte
Einschränkungen.

1.3.5 Verkehrsregelung/Verkehrssicherung
In den Bereichen Baustellenzu- und abfahrt werden
Toranlagen installiert, die von
beteiligten Firmen zu bedienen sind.
Siehe Baustelleneinrichtungsplan

Eine Baustellenbesichtigung zur Angebotskalkulation
wird empfohlen.

1.3.6 besondere VB lt. Vorgabe Vergabestelle
Abstimmung mit anderen Baubeteiligten
Für die Ausführung der Leistung im gesteckten
Zeitrahmen ist die Zusammenarbeit und
Abstimmung mit den übrigen AN zwingend notwendig. Eine
parallele Ausführung der
Arbeiten mit den Arbeiten anderer Gewerke ist
unvermeidbar. Der AN hat sich in Hinsicht
auf Ausführungstermine und Arbeitsabläufe mit den
übrigen Ausbaufirmen und der
Objektüberwachung abzustimmen.

Baubesprechungen
Der AN hat die Teilnahme eines kompetenten,
entscheidungsbefugten, fließend deutsch
sprechenden Bauleiters an regelmäßigen
Baubesprechungen sicherzustellen. Ist der mit
der Leitung der Baustelle betraute Bauleiter
verhindert, so ist ein mit dem Bau vertrauter,
entscheidungsbefugter, fließend deutsch sprechender
Vertreter zu entsenden. Es ist von
wöchentlichen Baubesprechungen auszugehen,
ausnahmsweise können auch häufigere
Besprechungstermine erforderlich sein.

Austausch der örtlichen Bauleitung des AN
Sollte die örtliche Bauleitung des AN ihren
vertraglichen Pflichten gegenüber dem AG
(Teilnahme an Baubesprechungen, termingerechte
Bearbeitung von Anfragen,
Anweisungen o. Aufträgen) nicht nachkommen, so behält
sich der AG vor, den
betreffenden Bauleiter mit einer dem Bauvorhaben
angemessen Frist austauschen zu
lassen. Bei wiederholter Abmahnung kann der AG auch
eine fristlose Ablösung des Bauleiters verlangen.

Lager- u. Aufenthaltsräume
Materiallagerungen jeglicher Art sind mit dem AG / der
Bauleitung abzustimmen. Das
Vorhalten der Baustelleneinrichtung, die für das
Erbringen der nachfolgend beschriebenen
Leistungen nötig sind, obliegt dem AN und ist eine
Nebenleistung. Lagerflächen sind
ebenso mit dem AG / der Bauleitung abzustimmen.
Seitens des AN besteht kein Anspruch,
größere Materialmengen auf dem Baugelände einzulagern.
Anlieferung / Entsorgung
haben möglichst just in time zu erfolgen - der AG
stellt keine Räume zur Verfügung.

Das Abhalten von Pausen und sonstiger, nicht
unmittelbar der Leistungserstellung
dienender Aufenthalt im Bauwerk ist nur im
Baustellenbereich bzw. in vom AG
ausgewiesenen Flächen / Räumen zulässig. Auch die
Einlagerung von Material in nicht
dafür vorgesehene Räume ist nicht zulässig. Bei
widerrechtlicher Materialeinlagerung des
AN ist der Bauherr berechtigt, eine Räumung und
Entsorgung der Materialien zu Lasten
des AN vornehmen zu lassen.

Ausführungsfristen und Terminplanung
Der Planungs- und Bauablauf des Bauvorhabens wird
durch den AG bzw. seine
Beauftragen koordiniert und gesteuert.

Nach Auftragserteilung hat der Auftragnehmer auf Abruf
des Auftraggebers innerhalb von
10 Arbeitstagen einen Terminplan für seine eigenen
Leistungen aufzustellen und mit dem
AG / Bauleitung abzustimmen.

Der Terminplan muss den zeitlichen Ablauf der
Teilleistungen graphisch aufzeigen und soll
detaillierte Angaben über den geplanten Personal-,
Geräte- und Maschineneinsatz
enthalten.

Der Terminplan muss soweit in Einzelvorgänge
aufgegliedert sein, dass für den
Auftraggeber jederzeit eine umfassende Beurteilung und
Kontrolle des vorgesehenen
Ablaufes möglich ist.

Baustelleneinrichtungen
beim Abbau der Baustelleneinrichtung ist zu beachten:
der Auftraggeber ist über den beabsichtigten Abbau der
 Baustelleneinrichtung oder von
wesentlichen Teilen derselben zu informieren
nicht mehr benötigte Baustelleneinrichtungen sind
unverzüglich zu entfernen
nach Abbau der Baustelleneinrichtung sind das dafür
benötigte Gelände bzw. die
genutzten baulichen Anlagen und Gebäude in den
ursprünglichen Zustand zu
versetzen, soweit technisch möglich und falls nicht
anders vereinbart.

*Hinweis*
Gegenstand der vorliegenden Ausschreibung sind folgende
Leistungen mit nachfolgend aufgeführten Leitmassen.

Metallständerwand  165 m2
Installationswände  30 m2
Vorsatzschalen  470 m2
Installationsebene  65 m2
Wandbekleidungen  1570 m2

Abhangdecke GKBI  50 m2
Abhangdecke Zementpl.  130 m2
Akustikdecke gelocht  40 m2
Steckmetalldecke  65 m2
Akustikpaneele Holzlamellen  380 m2
Akustikdecke Schwimmhalle  990 m2

*Hinweis*
Vom AG zur  Verfügung gestellte
Ausführungsunterlagen:

3.1 Objektplanung
gemäß Planliste

3.2 Genehmigungen /
Gestattungen:
Baugenehmigung, wird im Auftragsfall
zur Verfügung gestellt

3.3 Sonstige Unterlagen:
BE-Plan

*Hinweis*
Es gelten jeweils die Normen und Regeln in der zum
Vertragsschluss gültigen Fassung
einschließlich der Änderungen, Berichtigungen und
Beiblätter.

Soweit in der Leistungsbeschreibung auf Technische
Spezifikationen, wie nationale
Normen, mit denen Europäische Normen umgesetzt werden,
europäische technische
Zulassungen, gemeinsame technische Spezifikationen,
Internationale Normen, Bezug
genommen wird, werden auch ohne den ausdrücklichen
Zusatz: "oder gleichwertig", immer
gleichwertige Technische Spezifikationen in Bezug
genommen.

Angaben zur Baustelle

Lage und Transportwege

Die Arbeiten sind in folgenden Geschossen auszuführen:
EG

Angaben zu Stoffen und Bauteilen

Bei brandschutztechnischen Anforderungen sind die
amtlichen Nachweise (Prüfzeugnis
oder Prüfbescheid oder allgemeine bauaufsichtliche
Zulassung) der Bauleitung zu
übergeben.

Bei nicht genormten Stoffen und Bauteilen sind, soweit
erforderlich, die bauaufsichtlichen
Zulassungen der Bauleitung zu übergeben

Bei brandschutztechnischen Anforderungen an Doppel-
und Hohlböden sind die
betreffenden Allgemeinen Bauaufsichtlichen
Prüfzeugnisse (ABP), die zugehörigen
Übereinstimmungserklärungen der Hersteller und der
Nachweis über den Einbau
schwerentflammbarer Dichtungen rechtzeitig zur Abnahme
vorzulegen.

Klebstoffe müssen so beschaffen sein, dass durch sie
eine feste und dauerhafte
Verbindung erreicht wird. Sie dürfen die zu klebenden
Materialien nicht negativ
beeinflussen und nach der Verarbeitung keine
Belästigung durch Geruch hervorrufen.

Angaben zur Ausführung

Allgemeines

Vor Ausführungsbeginn hat der Auftragnehmer mit dem
Auftraggeber festzulegen, wo das
zu verwendende Material auf der Baustelle gelagert
werden kann, um gegenseitige
Störungen der am Bau beteiligten Handwerker während
der Bauausführung zu vermeiden.

Vor der Durchführung von Stemm-, Bohr- und
Einsetzarbeiten an Estrichen sowie
geputzten Wänden und Decken sind Leitungen mit einem
Suchgerät zu orten.

Späne vom Bohren und Fräsen sowie Reste von
Schleifstaub sind sofort von den
bearbeiteten Teilen zu entfernen.

Der Auftragnehmer hat sich beim Befestigen von
Bauteilen an Vorsatzschalen zu
vergewissern, dass durch die Befestigungsmittel keine
Beschädigungen nicht sichtbarer
Leitungen und Rohre entstehen.

Säulen von Schwenkarmaufzügen dürfen nicht zwischen
Balkonen oder Kragplatten
eingespannt werden; beim Einspannen in
Mauerwerksöffnungen sind diese vor
Beschädigungen zu schützen, nach Möglichkeit sind
Fensterwinkel zu verwenden.

Alle Maße sind vor der Ausführung am Bau zu
überprüfen, sofern keine Detailzeichnungen
mit verbindlichen Maßangaben vorliegen.

Vor Beginn der Arbeiten sind die tatsächlichen
Einbauhöhen bezogen auf das gesamte
Ausbausystem mit der Bauleitung abzustimmen, falls
unzulässige Toleranzen oder
Änderungen des geplanten Fußbodenaufbaus festgestellt
oder vermutet werden.

Bei Schleifarbeiten im Trockenverfahren sind
Absauggeräte zu verwenden.

Beschädigungen an Dampfsperr- oder Dampfbremsschichten
oder an luftdichten
Schichten sind, wenn diese Schichten zum
Leistungsumfang des Auftragnehmers zählen,
vor dem Abdecken mit nachfolgenden Bauteilen dauerhaft
und materialgerecht zu
schließen.

Wenn diese Schichten zum Leistungsumfang eines anderen
Auftragnehmers zählen, ist
mit der Bauleitung zu klären, wer die Schäden
beseitigen soll. In beiden Fällen ist vor dem
Abdecken mit nachfolgenden Bauteilen der Bauleitung
die Überprüfung der
Schadensbehebung zu ermöglichen.

Bei brandschutztechnischen Anforderungen an Wände und
Decken ist die
Muster-Richtlinie über brandschutztechnische
Anforderungen an Leitungsanlagen
(Muster-Leitungsanlagen-Richtlinie - MLAR) zu beachten.

Die Verarbeitungsvorschriften und -richtlinien der
Hersteller der Trockenbausysteme sind
zu beachten. Dem Auftraggeber ist auf Verlangen
Einsicht in diese zu gewähren. Das gilt
besonders für Anzahl und Anordnung der
Befestigungspunkte sowie die Fugenausbildung.

Offen bleibende Schnittkanten imprägnierter Platten,
wie an Außenecken, sind
nachzuimprägnieren.

Brandschutzkleber oder Brandschutzspachtelmassen sind
so zu verarbeiten, dass
überstehendes Material abgestrichen wird; ein
großflächiges Verspachteln ist zu
vermeiden.

Dämmungen

Bei der Ausführung von Bauteilen und Anschlüssen, die
der Herstellung der Luftdichtheit
des Gebäudes dienen, ist davon auszugehen, dass vor
oder bei der Abnahme der
Leistungen durch den Auftraggeber oder eine von ihm
beauftragte Fachkraft eine Prüfung
der Luftdichtheit durch einen Blowerdoor-Test
durchgeführt wird.

Innenputz, Trockenbauoberflächen

Sofern bei der Beschreibung der Leistung nicht anders
angegeben ist, sind die Oberflächen
von Trockenbauplatten in der Qualitätsstufe Q3 bei
Decken und Q2 bei Wänden
auszuführen.

Für Flächen mit Oberflächen von Gipsplatten oder
Gipsfaserplatten in den Qualitätsstufen
Q3 gelten die erhöhten Anforderungen für
Ebenheitsabweichungen nach Zeile 7 Tabelle 3
DIN 18202.

Sofern bei der Beschreibung der Leistung nicht anders
angegeben ist, ist als durch
Nachfolgegewerke aufzubringende Schlussbeschichtung
von Wandflächen vorgesehen:
Fliesen, oder Anstrich

Sofern bei der Beschreibung der Leistung nicht anders
angegeben ist, ist als durch
Nachfolgegewerke aufzubringende Schlussbeschichtung
von Deckenflächen vorgesehen:
Anstrich

Sonstige Angaben

Zu den auf der Baustelle vorzuhaltenden
Ausführungsunterlagen zählt neben den
Ausführungsplänen auch eine Ausfertigung dieser
Leistungsbeschreibung.

### Titel 01 Vorbereitende Maßnahmen

**01.1 Eigene Baustellenenrichtung**
Eigene Baustelleneinrichtung des AN
die zur Erfüllung der vertraglichen
Leistung notwendig ist.
Der AG stellt keine Räume zur
Verfügung.
Menge: 1,000 psch

**01.2 Baustelleneinrichtung, Vorhaltung und Unterhalt**
Vorhaltung und Unterhalt der
Baustelleneinrichtung
Abrechnung nach Wochen.
Menge: 36,000 Wo

**01.3 Reinigen des Untergrundes**
Reinigen des Untergrundes wie Mauerwerk oder Boden von
groben Verschmutzungen wie Mörtelresten, Bauschutt,
Ölrückständen und Beseitigen des angefallenen
Schmutzes.
Menge: 200,000 m²

**01.4 Metallständerwände vorab einmessen / anzeichnen Boden**
Die Positionen der
Metallständerwände sind dauerhaft
und haltbar zu markieren.

Das Einmessen ist in Abstimmung mit
der örtlichen Bauüberwachung des
AG zeitlich vorzuziehen, damit bei
Montagearbeiten von anderen
Gewerken die Wandpositionen
berücksichtigt werden können

Vergütung nach laufende Meter
Wand.
Menge: 80,000 m

**01.5 Metallständerwände vorab anzeichnen Decke**
Die Positionen der
Metallständerwände sind dauerhaft
und haltbar zu markieren.

Das Einmessen ist in Abstimmung mit
der örtlichen Bauüberwachung des
AG zeitlich vorzuziehen, damit bei
Montagearbeiten von anderen
Gewerken die Wandpositionen
berücksichtigt werden können

Vergütung nach laufende Meter
Wand.
Menge: 80,000 m

**01.6 Provisorischer Verschluss von Rohbauöffnungen für Blower Door Test**
Provisorischer Verschluss von Rohbauöffnungen im
Gebäude
zur Vorbereitung für einen bauseitigen
Luftdichtigkeitstest an
der Fassade.

Rahmen mit umlaufender Abdichtung Füllung mit
Holzwerkstoffplatten mit wetterfester Beschichtung.

Verschiedene Abmessungen bis 5 m2. einschl. Rückbau und
Entsorgung
Menge: 15,000 m²

**01.7 Bauteile schützen, Folie, besondere Maßnahme**
Bauteile und Einrichtungsgegenstände
zum Schutz mit Folie abkleben und
staubdicht abdecken.
Leistung inkl. Beseitigung der
Abdeckmaterialien nach Beendigung
der Trockenauarbeiten.
Es handelt sich um besondere
Maßnahmen zum Schutz von
Menge: 80,000 m²

**01.8 Fahrbares Gerüst, LK 3, bis 6 m**
Fahrbares Standgerüst als Arbeits- und Schutzgerüst
gemäß
DIN EN 12810-1, als Systemgerüst.

Aufbaubereich nach Angabe der Bauleitung.
Höhe oberste Arbeitslage : bis 6 m
Grundfläche Arbeitslage : 5,0 m²
Lastklasse :  3 (bis 2 kN/m²)
Menge: 1,000 Stk

**01.9 Fahrbares Gerüst, Gebrauchsüberl., 6 m**
Gebrauchsüberlassung des fahrbaren
Standgerüsts, über die
Grundeinsatzzeit hinaus.

Höhe oberste Lage:  bis 6 m
Grundfläche : 5,0 m²
Lastklasse : 3 (bis 2 kN/m²)
Menge: 14,000 StkW

### Titel 02 Innenwände

*Hinweis*
Ausführungshinweis:

freistehende Wandenden mit UA-Profilen verstärken
Türöffnungen mit UA-Profilen verstärken, mindestens 1
Lage Beplankung in Türöffnung beim herstellen
Rohbauöffnung vorsehen (auch bei Zargen!!!)

Oberfläche:
Ausführung aller Wände in Q2, falls Q3 erdorderlich
erfolgt
dies mittels Zulage

#### Bereich 02.01 Metallständerwand

**02.01.1 Innenwand, CW75/125, C5, 2x12,5mm Zementbauplatte**
Nichttragende innere Trennwand DIN
4103-1 als Metallständerwand,

Wand CW75/125, C5, 2x12,5mm
Zementbauplatte
  2x12,5 mm Zementbauplatte
  Profil CW 75
  Wandhöhe <4,0m
Einbaubereich 2, Achsabstand max.
62,5cm
  Wassereinwirkungsklasse W3-I

Wanddicke: 125 mm

Korrosivitätskategorie DIN EN ISO
12944: C5
Umlaufende Anschlüsse starr,
vorhandener Befestigungsuntergrund
Stahlbeton/Mauerwerk

Ausführung mit Unterkonstruktion aus
korrosionsgeschützten
Stahlblechprofilen DIN 18182-1,
Metallständer CW 75 C5,
Ständerachsabstand 625 mm, Boden
und Deckenanschlüsse mit
Randprofilen UW 75/40/06 C5,

Befestigung mit bauaufsichtlich
zugelassenen Befestigungsmitteln
unter Berücksichtigung des
Korrosionsschutzes.

Beplankung beidseitig aus
Zementbauplatten DIN EN 12467:
zweilagig, Plattendicke 2x 12,5 mm,
kraftschlüssige Fugenverklebung mit
Fugenkleber, Verschraubung mit
systemspezifischen Schrauben, nach
Herstellerangaben für
Wassereinwirkungsbereich geeignet.

Ausführung gemäß Herstellerangaben

Einbauort: EG
Menge: 180,000 m²

**02.01.2 Innenwand, 180mm, C5, 2x12,5mm Zementbauplatte**
wie vor, jedoch als Wandstärke
180mm
Menge: 30,000 m²

**02.01.3 Öffnung, Montagewand, 500 cm²**
Öffnung in Gipskarton- bzw.
Zementbauplatten-Montagewand,
einschl. Verstärkungsprofile.
Abrechnung pro Wand (beide
Wandseiten),
Öffnungsgröße : bis 500 cm²
Menge: 10,000 St

**02.01.4 Öffnung, Montagewand, 1000 cm²**
Öffnung in Gipskarton- bzw.
Zementbauplatten-Montagewand,
einschl. Verstärkungsprofile.
Abrechnung pro Wand (beide
Wandseiten),
Öffnungsgröße : bis 1000 cm²
Menge: 12,000 St

**02.01.5 Öffnung, Montagewand, 2000 cm²**
Öffnung in Gipskarton- bzw.
Zementbauplatten-Montagewand,
einschl. Verstärkungsprofile, bzw Überbrückungsprofile.
Abrechnung pro Wand (beide Wandseiten),
Öffnungsgröße : bis 2000 cm²
Menge: 1,000 St

**02.01.6 Öffnung, Montagewand, 3000 cm²**
Öffnung in Gipskarton- bzw.
Zementbauplatten-Montagewand,
einschl. Verstärkungsprofile, bzw
Überbrückungsprofile.
Abrechnung pro Wand (beide
Wandseiten),
Öffnungsgröße : bis 3000 cm²
Menge: 1,000 St

**02.01.7 Öffnung, Montagewand, bis 1,20 m²**
Öffnung in Gipskarton- bzw.
Zementbauplatten-Montagewand,
einschl. Verstärkungsprofile.
Abrechnung pro Wand (beide
Wandseiten).

Öffnungsgröße : 1,0 m² bis
1,20 m²
Menge: 1,000 St

**02.01.8 Zulage zu Wandhöhen über 3,50 m**
Zulage zur Erstellung von Wänden mit
einer Wandhöhe über 3,5m.

Einzurechnen sind alle Zuschläge für
Mehraufwand Arbeitshöhe, Arbeitszeit
und Gerüste für die Arbeiten an
Wandhöhen über 3,5m
Menge: 80,000 m²

#### Bereich 02.02 Vorsatzschalen und Installationswände

**02.02.1 Vorwand, VSS CW50/75, C5, 2x12,5mm Zementbauplatte**
Vorwand freistehend

VSS CW50/75, C5, 2x12,5mm Zementbauplatte

2x12,5 mm Zementbauplatte einseitig
Profil CW 50
Wandhöhe 3,97m
Einbaubereich 2, Achsabstand max. 62,5cm
Wassereinwirkungsklasse W3-I

Sanitär-Vorsatzschale, für Wände, mit Ständerwerk aus
korrosionsbeständigen, beschichteten Stahlprofilen, mit
Wandabstand aufstellen.

Hohlraumtiefe: unterschiedlich
Wandhöhe: max.3,97m

Korrosivitätskategorie DIN EN ISO 12944: C5

Umlaufende Anschlüsse starr, vorhandener
Befestigungsuntergrund Stahlbeton/ Mauerwerk KS

Befestigung mit bauaufsichtlich zugelassenen
Befestigungsmitteln unter Berücksichtigung des
Korrosionsschutzes.

kraftschlüssige Fugenverklebung,
Verschraubung mit systemspezifischen Schrauben,

Einbauort: Dusche, WC, EG
Menge: 110,000 m²

**02.02.2 Vorwand, als Schachtwand**
wie vor, jedoch als Schachtwand
Menge: 28,000 m²

**02.02.3 Installationwand Doppelständerwerk verlascht, CW 50 (C5 beschichtet)**
Installationswand Doppelständerwerk verlascht

2x12,5 mm Zementbauplatte, beidseitig
2x Profil CW 50 (C5 beschichtet)
Wandhöhe 3,96m, Einbaubereich 2, Achsabstand max.
62,5cm
Aussteiffungsplatten
Wassereinwirkungsklasse W3-I

Umlaufende Anschlüsse starr, vorhandener
Befestigungsuntergrund Stahlbeton/ Mauerwerk

Wanddicke 25-32cm

Ausführung gemäß Herstellerangaben

Einbauort: EG
Menge: 120,000 m²

**02.02.4 Vorwand, VSS CW50, C5, 2x12,5mm Zementbauplatte**
Vorwand an Holzrahmenwand

VSS CW50, C5, 2x12,5mm
Zementbauplatte

2x12,5 mm Zementbauplatte
einseitig
Profil CW 50
Wandhöhe bsi 5m
Einbaubereich 2, Achsabstand
max. 62,5cm
Wassereinwirkungsklasse W3-I

Installations Vorsatzschale, für
Wände, mit Ständerwerk aus
korrosionsbeständigen, beschichteten
Stahlprofilen, mit Wandabstand
aufstellen.

Korrosivitätskategorie DIN EN ISO
12944: C5

Befestigung mit bauaufsichtlich
zugelassenen Befestigungsmitteln
unter Berücksichtigung des
Korrosionsschutzes an der
bauseitigen Holzständerwand

kraftschlüssige Fugenverklebung,
Verschraubung mit
systemspezifischen Schrauben,

Einbauort: Schwimmhalle
Menge: 190,000 m²

**02.02.5 Zulage Wandhöhe >3,5m**
Zulage für Mehraufwand, Verstärkung, Gerüst,
Arbeitszeit für
Wandhöhe >3,5 m bis 6 m.
Menge: 120,000 m²

**02.02.6 Öffnung, Schachtwand, 5000 cm²**
Öffnung in Gipskarton- bzw.
Zementbauplatten-Schachtwand,
einschl. Verstärkungsprofile, bzw
Überbrückungsprofile.
einschl. Verstärkungsprofile, bzw
Überbrückungsprofile.inkl.
umlaufender Leibungsverklebung.

Öffnungsgröße : bis 5000
cm²
Menge: 1,000 St

**02.02.7 Öffnung, Schachtwand, bis 2,5 m²**
Öffnung in Gipskarton- bzw.
Zementbauplatten-Schachtwand,
einschl. Verstärkungsprofile, bzw
Überbrückungsprofile.
einschl. Verstärkungsprofile, bzw
Überbrückungsprofile.inkl.
umlaufender Leibungsverklebung.

Öffnungsgröße : bis 2,5 m²
Menge: 1,000 St

**02.02.8 Zulage zu VSS Kleinflachen**
Zualge zu VSS, Ausführung in Kleinflachen <2,5qm
Menge: 10,000 m²

**02.02.9 Zulage Deckenanschluss, Installationswand, gleitend**
Anschluss, gleitend bis 20 mm, als Zulage zu
vorbeschriebener
Installationswand, oben.
Menge: 20,000 m

#### Bereich 02.03 Rohrdurchführungen

*Hinweis*
für alle Montagewände wie
Innenwände, Installationswände,
Vorsatzschalen

**02.03.1 Durchführung, Vorsatzschale, bis 0,25m²**
Durchführung mit gleichmäßigem Abstand zu
Trockenbaubekleidung. Fuge ausfüllen und glätten.
Fugenbreite : 10 mm
Querschnitt : bis 0,25m²
wie Duscharmaturen, WC Steuerung
Menge: 35,000 St

**02.03.2 Rohrdurchführung, bis DN50**
Rohrdurchführung mit gleichmäßigem Abstand zu
Trockenbaubekleidung. Fuge ausfüllen und glätten.
Fugenbreite : 10 mm
Rohrquerschnitt : DN 20 bis DN 50mm
Menge: 30,000 St

**02.03.3 Rohrdurchführung, bis DN70**
Rohrdurchführung mit gleichmäßigem Abstand zu
Trockenbaubekleidung. Fuge ausfüllen und glätten.
Fugenbreite : 10 mm
Rohrquerschnitt : bis DN 70mm
Menge: 25,000 St

**02.03.4 Rohrdurchführung, bis DN100**
Rohrdurchführung mit gleichmäßigem Abstand zu
Trockenbaubekleidung. Fuge ausfüllen und glätten.
Fugenbreite : 10 mm
Rohrquerschnitt : bis DN 100
Menge: 20,000 St

**02.03.5 Rohrdurchführung, bis DN150**
Rohrdurchführung mit gleichmäßigem Abstand zu
Trockenbaubekleidung. Fuge ausfüllen und glätten.
Fugenbreite : 10 mm
Rohrquerschnitt : bis DN 150
Menge: 2,000 St

#### Bereich 02.04 Anpassen Ständerwerk

**02.04.1 Sanitärinstallation WC**
Anpassen des Ständerwerks für
bauseitigen WC-Installationsblock

Anschluss des bauseitig montierten
Installationsblocks an das
Ständerwerk inklusive erforderlicher
Verstärkung.

Zeitversetztes Beplanken nach der
bauseits erfolgten Montage von
Leitungen und Armaturen nach
Anweisung der Bauleitung.

abgerechnet wird jeweils pro 1
bauseitiger Installationsblock.
Das Anarbeiten der Beplankung an
die Rohdurchführungen erfolgt in
gesonderter Position.
Menge: 8,000 St

**02.04.2 Sanitärinstallation Urinal**
wie vor jedoch Urinal-Installationsblock
Menge: 3,000 St

**02.04.3 Sanitärinstallation Duschen**
wie vor jedoch bauseitigen Duschen-Installationsblock
Menge: 21,000 St

**02.04.4 Sanitärinstallation Waschtische**
wie vor jedoch für bauseitigen
Waschtisch-Installationsblock
Menge: 8,000 St

**02.04.5 Sanitärinstallation Ausgussbecken**
wie vor jedoch für bauseitigen
Ausgussbecken-Installationsblock
Menge: 2,000 St

**02.04.6 Sanitärinstallation Behinderten- Waschtisch**
wie vor jedoch für bauseitigen
Behinderten-Waschtisch-Installationsblock
Menge: 2,000 St

**02.04.7 Sanitärinstallation Behinderten- WC**
wie vor jedoch für bauseitigen
Behinderten-WC-Installationsblock
Menge: 1,000 St

#### Bereich 02.05 Sonstiges, Anschlüsse

**02.05.1 Laibungsbeplankungen, bis15cm, mit Kantenschutz**
Laibungsbeplankungen von Tür- und
Fensteröffnungen mit
Kantenschutzschienen.

Leistungsbestandteile:
Laibungsbeplankung
Kantenschutzschienen
Menge: 20,000 m

**02.05.2 Laibungsbeplankungen, bis 30cm, mit Kantenschutz**
Laibungsbeplankungen von Tür- und
Fensteröffnungen mit
Kantenschutzschienen.

Leistungsbestandteile:
Laibungsbeplankung
Kantenschutzschienen
Menge: 30,000 m

**02.05.3 zusätzl.Verstärkungsprofil, UA50/40/2,Trockenbau**
zusätzliche Verstärkungsprofile für
Trockenbaukonstruktion,
nicht in nachfolgenden Poitionen enthalten.
Profil : UA 50/40/2
Korrosionsschutzklassen nach DIN EN ISO 12944 : C5 lang
wie für Duschwände

Verstärkungsprofile für Sanitärinstallationen/Möbel
gemäß Nassraumpläne
Menge: 70,000 m

**02.05.4 Wandende freistehend**
Beplankung von freistehenden
Wandenden der Installationswand
(Weiterführung als Montagewand), mit
Plattenstreifen - doppelt beplankt
(Material und Dicke wie
Wandposition), inkl.
Kantenschutzprofilen, ggf.
Profilverstärkungen und
Verspachtelung der Anschlüsse.
von Dicke 100mm bis 200mm
Menge: 12,000 m

**02.05.5 Eckausbildung Montagewand, VSS**
Ecke (Kante), rechtwinkelig, in vorab
beschriebener Montagewand oder
Vorsatzschale ausbilden, inkl.
Eckschutzschiene. Innen- oder
Außenecke.
Menge: 10,000 m

**02.05.6 Wandanschluss Metallständerwand**
Herstellen von Anschluss Wände an andere aufgehende
Bauteile als starrer Anschluss
kontrollierte gerade Haarfuge im Nutzungszustand
mit Trennstreifen
Menge: 200,000 m

**02.05.7 gleitender Deckenanschluss, ohne opt. Anforderung, F0**
Ausführung eines gleitenden Deckenanschlusses ohne
optische
Anforderung an Holzdach, beispielsweise oberhalb
Abhangdecke.

Leistungsbestandteile:
Plattenstreifen
Befestigungsmittel
Fugenspachtel
dauerelastischer Anschluss an Beplankung

Zweck: Rissvermeidung
Beanspruchung: Durchbiegung Decke = 10 mm
Vorleistung: TB-Wand, Stb.-Decke
Folgeleistung: Malerarbeiten
Brandschutz: keine Anforderungen
Menge: 50,000 m

**02.05.8 Wandanschluss Installationswand**
Herstellen von Anschluss Wände an
andere aufgehende Bauteile als
starrer Anschluss
kontrollierte gerade Haarfuge im
Nutzungszustand mit Trennstreifen
Menge: 40,000 m

**02.05.9 Wandanschluss Vorsatzschale**
Herstellen von Anschluss Wände an
andere aufgehende Bauteile als
starrer Anschluss
kontrollierte gerade Haarfuge im
Nutzungszustand
mit Trennstreifen
Menge: 150,000 m

**02.05.10 Türöffnung, Montagew.,bis Maulw.125mm, bis 1010/2410mm**
Türöffnung in Zementbauplatten-Montagewand mit 2
Türpfosten
aus UA-Ständerprofilen, inkl. aller erforderlichen
Verstärkungsprofile sowie Sturzprofil und Fußwinkel.
Mit
Decken- und Bodenprofil
Türleibungen 1-fach beplankt in gleicher Platte wie
Wand
Bauöffnungsmaße : 785/2370 bis 1010/2410 mm
C5 lang
zzgl. Fußbodenaufbau 15cm - je nach Gefälle
Fertigwanddicke : von 125 bis 150 mm
Menge: 10,000 St

**02.05.11 Türöffnung, VSS.,bis Maulw.125mm, 1135/2410mm**
Türöffnung in Zementbauplatten-Vorsatzschale mit 2
Türpfosten
aus UA-Ständerprofilen, inkl. aller erforderlichen
Verstärkungsprofile sowie Sturzprofil und Fußwinkel.
Mit
Decken- und Bodenprofil
Türleibungen 1-fach beplankt in gleicher Platte wie
Wand
Bauöffnungsmaße : 1135/2410 mm
C5 lang
zzgl. Fußbodenaufbau 15cm - je nach Gefälle
Fertigwanddicke : 220 mm
Menge: 6,000 St

**02.05.12 Überbrückungen für Leitungen, 1,5m**
Einbau von Überbrückungen für
vorbeschriebene Montagewände für
Lüftungskanäle.

Länge der Überbrückung; 1,5m

Einschließlich aller Befestigungsmittel
Einmessen und Herstellen
Menge: 10,000 St

**02.05.13 Durchgangsöffnung, Montagewand Zementbaupl., bis MW 125mm, bis 1010/2300mm**
Durchgangsöffnung in
Zementbauplatten-Montagewand mit
2 UA-Ständerprofilen, Sturzprofil
sowie Bodenanschluss, inkl. 2-fache
Beplankung der Leibung, 3 seitig
Kantenschutzprofilen und
Verspachtelung Q3.
Korrosionsschutzklassen nach DIN
EN ISO 12944 : C3 lang
Bauöffnungsmaße :
950/2410 mm
zzgl Fußbodenaufbau ca 15cm - je
nach Gefälle
Wanddicke : 125 mm
Beplankung Leibung: 2 x 12,5 mm
Zementbauplatte
Menge: 2,000 St

**02.05.14 Abstellen Wände vor Estrich**
Abstellen der Wände vor Einbringen des Estrichs.

Diese Position ist für das Abstellen der GK Wände
einseitig, um
den Estrich einzubringen.

Höhe bis 60cm
Menge: 50,000 m

**02.05.15 Beplankung nachträglich**
Mehrpreis für nachträgliches oder verzögertes
Fertigstellen von
Trockenbauflächen (Beplankungen) im Zusammenhang mit
Sanitäreinbauten, Anlagen, Rohrleitungen.
Konstruktion: Vorsatzschale, Montagewand
Beplankung : Zementbauplatte
Bauteil :  Wand
Menge: 200,000 m²

**02.05.16 Sonderverspachtelung Gipsplatten, Q3**
Sonderverspachtelung zum Erreichen
einer höheren Oberflächenqualität bei
Beplankungen/Decklagen aus
Gipsplatten, manuell oder maschinell;
Qualitätsstufe 3 gemäß Merkblatt 2
des Bundesverbandes der
Gipsindustrie, als Zulage zur
Verspachtelung der Qualitätsstufe 2.
Menge: 300,000 m²

**02.05.17 Wandtraverse h=300mm**
Feuchtraumtraverse C5 im Wandhohlraum, liefern und
einbauen.
Höhe min. 300mm
Einbau verschraubt mit CW-Profilen mit Bohrschrauben,
für
wandhängende Lasten bis 1,5 kN/m Wandlänge.
Für wandhängende Einbauten wie Leuchten, Beschilderung,
Haltestangen WCs und technische Installationen.
Menge: 50,000 m

**02.05.18 Verfugung, elasto-plastisch, Trockenbau**
Elasto-plastische einseitige Verfugung
der Anschlüsse der mit
Plattenmaterial bekleideten Flächen
gegen massive Bauteile, mit
Ein-Komponenten-Dichtstoff auf
Acryldispersionsbasis
(überstreichbar).

Farbe weiß

Die Fuge ist vor Verfüllung zu
reinigen, auf ausreichende
Flankenhaftung ist zu achten.

Ausführung nur nach besonderer
Anordnung durch die
Objektüberwachung des Bauherren.
Menge: 200,000 m

**02.05.19 Verfugung, PU, Trockenbau**
Herstellen einer Anschlussfuge,
Dichtungsfase, u. ä. mit PU-Dichtstoff
gem. Herstellerangaben.

Die Fuge ist vor Verfüllung zu
reinigen, auf ausreichende
Flankenhaftung ist zu achten; Farbton
weiß

Ausführung nur nach besonderer
Anordnung durch die
Objektüberwachung des Bauherren.
Menge: 250,000 m

**02.05.20 Zulage Kleinfläche = 2,5 m²**
Zulage Bekleidung an Wänden in
Kleinflächen unter 2,50 m² je Lage; als
Mehrpreis.
Menge: 50,000 m²

**02.05.21 Aufpreis Vollverspachtelung Q4**
Vollverspachtelung
Qualitätsstufe Q4
Ausführung nur nach Anordnung AG
Menge: 20,000 m²

**02.05.22 Dosenausschnitt**
Schalterdosenausschnitt für Montagewand, Vorsatzschale
oder
Trockenbauplatte

Schalterdosenausschnitt d= bis 80 mm

Einmessen und Herstellen.
Menge: 40,000 St

### Titel 03 Decken

*Hinweis*
Generall sind alle Decken in der Oberflächenqualität
Q3 zu
kalkulieren.

#### Bereich 03.01 Abhangdecke GK

**03.01.1 GKI-Decke, 1x12,5mm, C5**
Gipsplatten-Unterdecke, abgehängt,
bestehend aus:

Unterkonstruktion aus einem
Tragrost aus Stahlprofilen als
Grund- und Tragprofil CD27/60 an
der bestehenden geraden Rohdecke
mit Abhängern befestigen C5
beschichtet.
Decklage aus Gipsplatten 12,5mm
Fugenbewehrung gemäß
Herstellerangaben

Brandschutzklasse : A2-s1,d0
Abhängehöhe : bis 1400 mm

Einbauort: Foyer
Menge: 105,000 m²

**03.01.2 Revisionsklappe, Zementplatte, 600/600**
Revisionsklappe in abgehängter
Unterdecke aus Zementplatte,
Nassraum, mit feuchtraumgeeigneter
Revisionsklappe aus
Metall-Einbaurahmen mit verdecktem
Verschluss- und Scharniersystem,
beplankt mit Zementbauplatten und
mit umlaufender
Gummilippendichtung, inkl. Herstellen
der Öffnung und aller notwendigen
Nebenarbeiten sowie aller
Zubehörteile.
Inklusive Seilsicherung
Größe :  600/600 mm
Art der Beplankung: 1 x 12,5mm
Menge: 1,000 St

**03.01.3 Revisionsklappe, Zementplatte, 500/500**
Revisionsklappe in abgehängter
Unterdecke aus Zementplatte,
Nassraum, mit feuchtraumgeeigneter
Revisionsklappe aus
Metall-Einbaurahmen mit verdecktem
Verschluss- und Scharniersystem,
beplankt mit Zementbauplatten und
mit umlaufender
Gummilippendichtung, inkl. Herstellen
der Öffnung und aller notwendigen
Nebenarbeiten sowie aller
Zubehörteile.
Inklusive Seilsicherung
Größe :  500/500 mm
Art der Beplankung: 1 x 12,5mm
Menge: 2,000 St

**03.01.4 Revisionsklappe, Zementplatte, 400/400**
Revisionsklappe in abgehängter
Unterdecke aus Zementplatte,
Nassraum, mit feuchtraumgeeigneter
Revisionsklappe aus
Metall-Einbaurahmen mit verdecktem
Verschluss- und Scharniersystem,
beplankt mit Zementbauplatten und
mit umlaufender
Gummilippendichtung, inkl. Herstellen
der Öffnung und aller notwendigen
Nebenarbeiten sowie aller
Zubehörteile.
Inklusive Seilsicherung
Größe :  400/400 mm
Art der Beplankung: 1 x 12,5mm
Menge: 3,000 St

**03.01.5 Wandanschluss Decke Abhangdecke**
Herstellen von Anschluss Decke an
andere aufgehende Bauteile als
starrer Anschluss kontrollierte gerade
Haarfuge im Nutzungszustand mit
Trennstreifen mit Profilhinterlegung.
Menge: 90,000 m

**03.01.6 Aussparung, Einbauteile, GK/GF/ZP-Decke, rund bis 100mm**
Aussparung für die bauseits zu
montierenden Einbauteile in
GK-/GF-/Zementpl-Deckenbekleidun
en.
Die Unterkonstruktion der Decken in
diesem Bereich trennen und an den
Endpunkten gesondert von der
Rohdecke abhängen.
Kanten sauber schneiden
Einbauteile : Leuchten,
Lautsprecher,
Brandmelder,
Hinweisschilder
Aussparungsgröße : 80 -100
mm Durchmesser
Menge: 12,000 St

**03.01.7 Aussparung, Einbauteile, GK/GF/ZP-Decke, rund bis 250mm**
Aussparung für die bauseits zu
montierenden Einbauteile in
GK-/GF-/Zementpl-Deckenbekleidun
en.
Die Unterkonstruktion der Decken in
diesem Bereich trennen und an den
Endpunkten gesondert von der
Rohdecke abhängen.
Kanten sauber schneiden
Einbauteile : Leuchten,
Lautsprecher,
Brandmelder,
Hinweisschilder,
Lüftungsgitter,
Tellerventil,
Aussparungsgröße : 110 - 250
mm Durchmesser
Menge: 14,000 St

**03.01.8 Aussparung, Einbauteile, GK/GF/ ZP-Decke, rund bis 400mm**
Aussparung für die bauseits zu
montierenden Einbauteile in
GK-/GF-/Zementpl-Deckenbekleidun
en.
Die Unterkonstruktion der Decken in
diesem Bereich trennen und an den
Endpunkten gesondert von der
Rohdecke abhängen.
Kanten sauber schneiden
Einbauteile : Leuchten,
Lautsprecher,
Brandmelder,
Hinweisschilder,
Lüftungsgitter,
Tellerventil,
Aussparungsgröße : >250 - 400
mm Durchmesser
Menge: 4,000 St

**03.01.9 Zulage Verstärkung Decke**
Zulage zu Verstärkung der abgehängten Decke unmittelbar
oberhalb der Bauplatte mittels Massivbauplatte für
Ausschnitte
wie schwere Lautsprecher und Leuchten die über der
zulässigen Last der Decke liegen.
Ausführung nach Anordnung AG.
Größe  40x40cm
Menge: 2,000 St

#### Bereich 03.02 Decken Feuchtraumplatten

**03.02.1 Feuchtraum GKI-Decke, 1x12,5mm, C5**
Gipsplatten-Unterdecke, Feuchtraum
geeignet, abgehängt, bestehend aus:

Unterkonstruktion aus einem
Tragrost aus Stahlprofilen als
Grund- und Tragprofil CD27/60 an
der bestehenden geraden Rohdecke
mit Abhängern befestigen C5
beschichtet.
Decklage aus Gipsplatten 12,5mm
Fugenbewehrung gemäß
Herstellerangaben

Brandschutzklasse : A2-s1,d0
Abhängehöhe : bis 1400 mm

Einbauort: Lehrer, WC
Menge: 214,000 m²

**03.02.2 Revisionsklappe, Zementplatte, 600/600**
Revisionsklappe in abgehängter
Unterdecke aus Zementplatte,
Nassraum, mit feuchtraumgeeigneter
Revisionsklappe aus
Metall-Einbaurahmen mit verdecktem
Verschluss- und Scharniersystem,
beplankt mit Zementbauplatten und
mit umlaufender
Gummilippendichtung, inkl. Herstellen
der Öffnung und aller notwendigen
Nebenarbeiten sowie aller
Zubehörteile.
Inklusive Seilsicherung
Größe :  600/600 mm
Art der Beplankung: 1 x 12,5mm
Menge: 1,000 St

**03.02.3 Revisionsklappe, Zementplatte, 500/500**
Revisionsklappe in abgehängter
Unterdecke aus Zementplatte,
Nassraum, mit feuchtraumgeeigneter
Revisionsklappe aus
Metall-Einbaurahmen mit verdecktem
Verschluss- und Scharniersystem,
beplankt mit Zementbauplatten und
mit umlaufender
Gummilippendichtung, inkl. Herstellen
der Öffnung und aller notwendigen
Nebenarbeiten sowie aller
Zubehörteile.
Inklusive Seilsicherung
Größe :  500/500 mm
Art der Beplankung: 1 x 12,5mm
Menge: 2,000 St

**03.02.4 Revisionsklappe, Zementplatte, 400/400**
Revisionsklappe in abgehängter
Unterdecke aus Zementplatte,
Nassraum, mit feuchtraumgeeigneter
Revisionsklappe aus
Metall-Einbaurahmen mit verdecktem
Verschluss- und Scharniersystem,
beplankt mit Zementbauplatten und
mit umlaufender
Gummilippendichtung, inkl. Herstellen
der Öffnung und aller notwendigen
Nebenarbeiten sowie aller
Zubehörteile.
Inklusive Seilsicherung
Größe :  400/400 mm
Art der Beplankung: 1 x 12,5mm
Menge: 1,000 St

**03.02.5 Wandanschluss Decke Abhangdecke**
Herstellen von Anschluss Decke an
andere aufgehende Bauteile als
starrer Anschluss kontrollierte gerade
Haarfuge im Nutzungszustand mit
Trennstreifen mit Profilhinterlegung.
Menge: 250,000 m

**03.02.6 Aussparung, Einbauteile, GK/GF/ZP-Decke, rund bis 100mm**
Aussparung für die bauseits zu
montierenden Einbauteile in
GK-/GF-/Zementpl-Deckenbekleidun
en.
Die Unterkonstruktion der Decken in
diesem Bereich trennen und an den
Endpunkten gesondert von der
Rohdecke abhängen.
Kanten sauber schneiden
Einbauteile : Leuchten,
Lautsprecher,
Brandmelder,
Hinweisschilder
Aussparungsgröße : 80 -100
mm Durchmesser
Menge: 14,000 St

**03.02.7 Aussparung, Einbauteile, GK/GF/ZP-Decke, rund bis 250mm**
Aussparung für die bauseits zu
montierenden Einbauteile in
GK-/GF-/Zementpl-Deckenbekleidun
en.
Die Unterkonstruktion der Decken in
diesem Bereich trennen und an den
Endpunkten gesondert von der
Rohdecke abhängen.
Kanten sauber schneiden
Einbauteile : Leuchten,
Lautsprecher,
Brandmelder,
Hinweisschilder,
Lüftungsgitter,
Tellerventil,
Aussparungsgröße : 110 - 250
mm Durchmesser
Menge: 16,000 St

**03.02.8 Aussparung, Einbauteile, GK/GF/ ZP-Decke, rund bis 400mm**
Aussparung für die bauseits zu
montierenden Einbauteile in
GK-/GF-/Zementpl-Deckenbekleidun
en.
Die Unterkonstruktion der Decken in
diesem Bereich trennen und an den
Endpunkten gesondert von der
Rohdecke abhängen.
Kanten sauber schneiden
Einbauteile : Leuchten,
Lautsprecher,
Brandmelder,
Hinweisschilder,
Lüftungsgitter,
Tellerventil,
Aussparungsgröße : >250 - 400
mm Durchmesser
Menge: 3,000 St

**03.02.9 Aussparung, Einbauteile, GK/GF/ ZP-Decke, quadratisch bis 625mm**
Aussparung für die bauseits zu
montierenden Einbauteile in
GK-/GF-/Zementpl-Deckenbekleidun
en.
Die Unterkonstruktion der Decken in
diesem Bereich trennen und an den
Endpunkten gesondert von der
Rohdecke abhängen.
Kanten sauber schneiden
Einbauteile : Drallauslass
Aussparungsgröße : bis 625mm
x 625mm
Menge: 3,000 St

**03.02.10 Zulage Verstärkung Decke**
Zulage zu Verstärkung der abgehängten Decke unmittelbar
oberhalb der Bauplatte mittels Massivbauplatte für
Ausschnitte
wie schwere Lautsprecher und Leuchten die über der
zulässigen Last der Decke liegen.
Ausführung nach Anordnung AG.
Größe 40x40cm
Menge: 5,000 St

#### Bereich 03.03 Schallschutz, Akustikdeckenelemente

*Hinweis*
Die nachfolgenden Positionen
beinhalten die quadratichen
Akustikelemente die auf die Decken
der vorherigen Titel mit aufgebracht
werden. Die Fläche der Decke ist im
LV mit enthalten.

**03.03.1 Akustikdeckenplatten, 20mm, Klebemontage**
Akustikdeckensystem gemäß DIN EN ISO 11654 bei 20mm
totaler Konstruktionshöhe.

Bereich Foyer, Stiefelgang, Umkleide, Barfußgänge
Flächendeckung 60-70% AHD (337m²)

Forgefertigte Elemente in drei Größen.
Format (mm):
TYP A:  190 x 190
TYP B:  150 x 150
TYP C:  100 x 100

Kantenausführung: rechtwinklig

Oberfläche sichtseitig homogene weiße Farboberfläche,
Kanten farbbeschichtet

Montage: Klebemontage mit 1K PUR Klebstoff,
lösungsmittelfrei

BIETERANTRAG
MasterBond Connect oder gleichwertig

Die Oberfläche der Unterdecke muss trocken, staubfrei
und
saugfähig sein. Die Akustikplatte wird gemäß
Ausführungsplanung montiert.

A42-0002 Deckenspiegel EG

Die Verarbeitungsrichtlinien sind zu beachten.
Anfallende
Anschnitte sind bauseits herzustellen.

Gegebenenfalls ist eine Probeklebung durchzuführen.
Menge: 170,000 m²

**03.03.2 Zulage für Zuschnitt Akustikdeckenplatten**
Anarbeiten und Zuschneiden aller vorgenannten
Deckenplatten
an Ränder
Menge: 120,000 m

**03.03.3 Zulage für Kantenversiegelung mittels Kantenfarbe Akustikdeckenplatte**
Entstandene Anschnitte sind mittels
der zum System passenden
Kantenfarbe des Herstellers zu
versiegeln.
Menge: 3200,000 m

**03.03.4 Aussparung, Einbauteile, rund bis 100mm**
Aussparung für die bauseits zu
montierenden Einbauteile in
GK-/GF-/Zementpl-Deckenbekleidun
en mit Akustikplatten.
Die Unterkonstruktion der Decken in
diesem Bereich trennen und an den
Endpunkten gesondert von der
Rohdecke abhängen. Die Öffnungen
sind in der Mitte der Akustikplatten
anzuordnen.
Kanten sauber schneiden
Einbauteile : Leuchten,
Lautsprecher,
Brandmelder,
Hinweisschilder
Aussparungsgröße : 80 -100
mm Durchmesser
Menge: 30,000 St

**03.03.5 Aussparung, Einbauteile, rund bis 250mm**
Aussparung für die bauseits zu
montierenden Einbauteile in
GK-/GF-/Zementpl-Deckenbekleidun
en mit Akustikplatten.
Die Unterkonstruktion der Decken in
diesem Bereich trennen und an den
Endpunkten gesondert von der
Rohdecke abhängen. Die Öffnungen
sind in der Mitte der Akustikplatten
anzuordnen.
Einbauteile : Leuchten,
Lautsprecher,
Brandmelder,
Hinweisschilder,
Lüftungsgitter,
Tellerventil,
Aussparungsgröße : 110 - 250
mm Durchmesser
Menge: 40,000 St

**03.03.6 Aussparung, Einbauteile, rund bis 400mm**
Aussparung für die bauseits zu
montierenden Einbauteile in
GK-/GF-/Zementpl-Deckenbekleidun
en mit Akustikplatten.
Die Unterkonstruktion der Decken in
diesem Bereich trennen und an den
Endpunkten gesondert von der
Rohdecke abhängen. Die Öffnungen
sind in der Mitte der Akustikplatten
anzuordnen.
Kanten sauber schneiden
Einbauteile : Leuchten,
Lautsprecher,
Brandmelder,
Hinweisschilder,
Lüftungsgitter,
Tellerventil,
Aussparungsgröße : >250 - 400
mm Durchmesser
Menge: 6,000 St

**03.03.7 Aussparung, Einbauteile,quadratisch bis 625mm**
Aussparung für die bauseits zu
montierenden Einbauteile in
GK-/GF-/Zementpl-Deckenbekleidun
en mit Akustikplatten.
Die Unterkonstruktion der Decken in
diesem Bereich trennen und an den
Endpunkten gesondert von der
Rohdecke abhängen. Die Öffnungen
sind in der Mitte der Akustikplatten
anzuordnen.
Kanten sauber schneiden
Einbauteile : Drallauslass
Aussparungsgröße : bis 625mm
x 625mm
Menge: 6,000 St

**03.03.8 Zulage Verstärkung Decke**
Zulage zu Verstärkung der abgehängten Decke unmittelbar
oberhalb der Bauplatte mittels Massivbauplatte für
Ausschnitte
wie schwere Lautsprecher und Leuchten die über der
zulässigen Last der Decke liegen.
Ausführung nach Anordnung AG.
Größe 40x40cm
Menge: 5,000 St

#### Bereich 03.05 Malerarbeiten

*Hinweis*
Deckenflächen - Trockenbau auf Decken vor Ankleben der
Akustikelemente

Gilt für alle nachfolgenden Positionen:

Sämtliche angebotenen Fabrikate / Produkte müssen für
Hallenbäder geeignet sein!

Inkl. Untergrundvorbehandlung: Verunreinigungen
ganzflächigdurch Abkehren, Abstoßen trocken entfernen,
anfallende Stoffe entsorgen.

Beschichtungsaufbau ist von einem Systemhersteller zu
wählen!

Bereiche: In allen Geschossen
Deckenhöhen: primär bis 2,30 - 4,00 m

**03.05.1 Grundierung an Decken**
Deckenuntersicht von Staub und
losen Verschmutzungen befreien, und
geeigneten Tiefgrund als
Grundbeschichtung als Vorbereitung
für Malerarbeiten vollflächig
aufbringen.

Untergrund:
Trockenbaudecke/Rohbetondecke
Menge: 170,000 m²

**03.05.2 Grundierung - Egalisierung der Saugfähigkeit**
Bei stark saugenden Untergründen. Eignung für
vorbeschriebene Beschichtungssysteme:
Grundbeschichtung mit Spezial-Grundiermittel auf
Acrylbasis,
wasserverdünnbar, lösemittelfrei, transparent, außen
und innen
einsetzbar.
Technische Eigenschaften:
- Egalisierung der Saugfähigkeit
- Hohes Eindringvermögen
Verbrauch: 200 ml/m²
Menge: 170,000 m²

**03.05.3 Dispersionsfarbe, NAK 1, - Latex - , seidenmatt; Zwischen- u. Schlussbeschichtung**
Dispersionsfarbe, NAK 1, entspr. Verordnung
Lebensmittelhygiene:
Zwischen- und Schlussbeschichtung mit Dispersionsfarbe,
wasserverdünnbar, desinfektionsmittelbeständig, hoch
reinigungsfähig, Nassabriebbeständigkeit: Klasse 1
nach DIN
EN 13300, Deckvermögen-Klasse 2, seidenmatt, nach DIN
EN
13300.

Besondere Eigenschaften:
fungizide und bakterizide Langzeitwirkung
Prüfzeugnis der eph Dresden, gem. AgBB-Richtlinie, bzw.
vergleichbar
gem. Anforderungen der Lebensmittelhygiene-Verordnung

Farbton: grau - seidenmatt oder dunkelgrau, RAL 7005

Verbrauch: 280 ml/m²
Untergrund: Deckenflächen - GK-Decken,
GK-Akustikdecken,
GK-Verkofferungen im Bereich d. Decken,
Deckenversprünge,
Deckenabsätze - Erstanstrich / mit vorh. Anstrich

Bereich: Foyer, Stiefelgang, Umkleide
Menge: 170,000 m²

#### Bereich 03.06 Decken Zementplatten Sanitär

**03.06.1 Zementpl-Decke, 1x12,5mm, C5, Duschen**
Zementbauplatten-Unterdecke,
abgehängt, bestehend aus:

Unterkonstruktion aus einem
Tragrost aus Stahlprofilen als
Grund- und Tragprofil CD27/60 an
der bestehenden geraden Rohdecke
mit Abhängern befestigen C5
beschichtet.
Decklage aus Zementbauplatte
12,5mm Aquapanel indoor o.glw.
Fugenbewehrung gemäß
Herstellerangaben

Brandschutzklasse : A2-s1,d0
Abhängehöhe : bis 1400 mm

Einbauort: Duschen, WCs
Menge: 120,000 m²

**03.06.2 Revisionsklappe, Zementplatte, 600/600**
Revisionsklappe in abgehängter
Unterdecke aus Zementplatte,
Nassraum, mit feuchtraumgeeigneter
Revisionsklappe aus
Metall-Einbaurahmen mit verdecktem
Verschluss- und Scharniersystem,
beplankt mit Zementbauplatten und
mit umlaufender
Gummilippendichtung, inkl. Herstellen
der Öffnung und aller notwendigen
Nebenarbeiten sowie aller
Zubehörteile.
Inklusive Seilsicherung
Größe :  600/600 mm
Art der Beplankung: 1 x 12,5mm
Menge: 4,000 St

**03.06.3 Revisionsklappe, Zementplatte, 500/500**
Revisionsklappe in abgehängter
Unterdecke aus Zementplatte,
Nassraum, mit feuchtraumgeeigneter
Revisionsklappe aus
Metall-Einbaurahmen mit verdecktem
Verschluss- und Scharniersystem,
beplankt mit Zementbauplatten und
mit umlaufender
Gummilippendichtung, inkl. Herstellen
der Öffnung und aller notwendigen
Nebenarbeiten sowie aller
Zubehörteile.
Inklusive Seilsicherung
Größe :  500/500 mm
Art der Beplankung: 1 x 12,5mm
Menge: 8,000 St

**03.06.4 Revisionsklappe, Zementplatte, 400/400**
Revisionsklappe in abgehängter
Unterdecke aus Zementplatte,
Nassraum, mit feuchtraumgeeigneter
Revisionsklappe aus
Metall-Einbaurahmen mit verdecktem
Verschluss- und Scharniersystem,
beplankt mit Zementbauplatten und
mit umlaufender
Gummilippendichtung, inkl. Herstellen
der Öffnung und aller notwendigen
Nebenarbeiten sowie aller
Zubehörteile.
Inklusive Seilsicherung
Größe :  400/400 mm
Art der Beplankung: 1 x 12,5mm
Menge: 4,000 St

**03.06.5 Wandanschluss Decke Abhangdecke**
Herstellen von Anschluss Decke an
andere aufgehende Bauteile als
starrer Anschluss kontrollierte gerade
Haarfuge im Nutzungszustand mit
Trennstreifen mit Profilhinterlegung.
Menge: 200,000 m

**03.06.6 Aussparung, Einbauteile, GK/GF/ZP-Decke, rund bis 100mm**
Aussparung für die bauseits zu
montierenden Einbauteile in
GK-/GF-/Zementpl-Deckenbekleidun
en.
Die Unterkonstruktion der Decken in
diesem Bereich trennen und an den
Endpunkten gesondert von der
Rohdecke abhängen.
Kanten sauber schneiden
Einbauteile : Leuchten,
Lautsprecher,
Brandmelder,
Hinweisschilder
Aussparungsgröße : 80 -100
mm Durchmesser
Menge: 20,000 St

**03.06.7 Aussparung, Einbauteile, GK/GF/ZP-Decke, rund bis 250mm**
Aussparung für die bauseits zu
montierenden Einbauteile in
GK-/GF-/Zementpl-Deckenbekleidun
en.
Die Unterkonstruktion der Decken in
diesem Bereich trennen und an den
Endpunkten gesondert von der
Rohdecke abhängen.
Kanten sauber schneiden
Einbauteile : Leuchten,
Lautsprecher,
Brandmelder,
Hinweisschilder,
Lüftungsgitter,
Tellerventil,
Aussparungsgröße : 110 - 250
mm Durchmesser
Menge: 60,000 St

**03.06.8 Aussparung, Einbauteile, GK/GF/ ZP-Decke, rund bis 400mm**
Aussparung für die bauseits zu
montierenden Einbauteile in
GK-/GF-/Zementpl-Deckenbekleidun
en.
Die Unterkonstruktion der Decken in
diesem Bereich trennen und an den
Endpunkten gesondert von der
Rohdecke abhängen.
Kanten sauber schneiden
Einbauteile : Leuchten,
Lautsprecher,
Brandmelder,
Hinweisschilder,
Lüftungsgitter,
Tellerventil,
Aussparungsgröße : >250 - 400
mm Durchmesser
Menge: 8,000 St

**03.06.9 Aussparung, Einbauteile, GK/GF/ ZP-Decke, quadratisch bis 625mm**
Aussparung für die bauseits zu
montierenden Einbauteile in
GK-/GF-/Zementpl-Deckenbekleidun
en.
Die Unterkonstruktion der Decken in
diesem Bereich trennen und an den
Endpunkten gesondert von der
Rohdecke abhängen.
Kanten sauber schneiden
Einbauteile : Drallauslass
Aussparungsgröße : bis 625mm
x 625mm
Menge: 6,000 St

**03.06.10 Zulage Verstärkung Decke**
Zulage zu Verstärkung der abgehängten Decke unmittelbar
oberhalb der Bauplatte mittels Massivbauplatte für
Ausschnitte
wie schwere Lautsprecher und Leuchten die über der
zulässigen Last der Decke liegen.
Ausführung nach Anordnung AG.
Größe 40x40cm
Menge: 10,000 St

#### Bereich 03.07 Akustikdecke

**03.07.1 Akustik-Decke Zementbauplatte, abgehängt, 1x12,5mm, microperforiert**
Zementbau-platten-Unterdecke, abgehängt, bestehend aus:
Unterkonstruktion aus einem Tragrost aus
korrosionsbeständigen, beschichteten Stahlprofilen als
Grund-
und Tragprofil an der bestehenden geneigten Rohdecke
mit
Abhängern befestigen
Rohdecke Stahlbeton
Decklage aus Zementbauplatte; Oberflächenausbildung in
Sonderverspachtelung, Qualitätsstufe Q3
(Standardverspachtelung plus breiteres Ausspachteln).
Evtl.
Fugenbewehrung gemäß Herstellerangaben

Lochung als Microlochung
Randfries einschl. Anpsachteln und schliefen der
Anschlussfuge
zwischen Randfries und Akustikplatte.
Breite 10cm

Grund- und Tragprofil : CD 60/27/06
Korrosionsschutzklassen nach DIN EN ISO 12944 : C5
Decklage  : 1 x 12,5 mm
Zementbauplatte
Menge: 16,000 m²

**03.07.2 Lochfreier Rand 10cm**
Zulage zu vorbeschriebenen
Unterdecken gelocht für lochfreien
Rand

An Randanschlüssen zu Wänden ist
ein ungelochter gerader Fries
vorzusehen
Breite 10 cm
Menge: 25,000 m

**03.07.3 Randfries Einbauteile**
Randfries in Unterdecke aus
Gipsplatten an Einbauteile
Menge: 20,000 St

**03.07.4 Aussparung, Einbauteile, GK/GF/ZP-Decke, rund bis 100mm**
Aussparung für die bauseits zu
montierenden Einbauteile in
GK-/GF-/Zementpl-Deckenbekleidun
en.
Die Unterkonstruktion der Decken in
diesem Bereich trennen und an den
Endpunkten gesondert von der
Rohdecke abhängen.
Kanten sauber schneiden
Einbauteile : Leuchten,
Lautsprecher,
Brandmelder,
Hinweisschilder
Aussparungsgröße : 80 -100
mm Durchmesser
Menge: 12,000 St

**03.07.5 Aussparung, Einbauteile, GK/GF/ZP-Decke, rund bis 250mm**
Aussparung für die bauseits zu
montierenden Einbauteile in
GK-/GF-/Zementpl-Deckenbekleidun
en.
Die Unterkonstruktion der Decken in
diesem Bereich trennen und an den
Endpunkten gesondert von der
Rohdecke abhängen.
Kanten sauber schneiden
Einbauteile : Leuchten,
Lautsprecher,
Brandmelder,
Hinweisschilder,
Lüftungsgitter,
Tellerventil,
Aussparungsgröße : 110 - 250
mm Durchmesser
Menge: 8,000 St

#### Bereich 03.08 Decke Schwimmhalle

**03.08.1 Decke Schwimmhalle, auf lineares Filz-Deckensystem, 40mm x 80mm, e=100mm**
Decke Schwimmhalle lineares
Filz-Deckensystem

Abhangdecke bestehend aus
Filzlamellen:
Abhänger als Noniusabhänger C5
beschichtet gem. DIN 12944-5
schwarz an Sekundärträger, BSH
GL24h, b/h = 24/40 cm, e=2,5m
geschraubt, Befestigung mit
zugelassenen Dübeln
inkl. Tragschienen für Filzlamellen
aus Aluminium M100 (=Abstand
e=100mm der Lamellen) schwarz
beschichtet, inkl.
Verbindungsprofilen C5
inkl. Tragschienenverbinder zur
Stabilisierung
Filzlamellen entlang der
Längsseiten der Schwimmhalle
ausgerichtet, Einzel Länge
6000mm
alle Filzlamellen erhalten
Lamellenverbindern zum
ausrichten und stabilieren;
Verbinder Endstück demontierbar,
Lamellen einzeln entnehmbar
Achsabstand Lamellen 100mmm,
Höhe Lamellen 8mm, Breite 40mm
Farbton creme o.ä.
Brandschutz B-s1, d= nach DIN
EN 13501-1
Herstellerbeispiel: Hunter Douglas
Heartfelt Linear 2D o.glw.

Ausführung eben als Unterdecke

Montage erfolgt auf bauseitigem
Flächengerüst

Einbauort: Schwimmhalle
Menge: 500,000 m²

**03.08.2 Zulage Schrägschnitt zur Vosposition, seitlicher Anschluss längsseiten**
letztes Paneelfeld schräg
zugeschnitten, bei seitl. Anschluss an
Längswand Süd und Nord der
Schwimmhalle
Menge: 70,000 m

**03.08.3 Zulage Anschluss an Lichkasten 2,5m x2,5m**
Zulage Anschluss Lichtkasten in der
Decke
Menge: 240,000 m

**03.08.4 Wandanschluss Decke Filz Ost und Westseite**
Herstellen von Anschluss Decke an
gerade aufgehende Bauteile mit
gleichmäßigen Abschluss der
Lamellen
Menge: 39,000 m

**03.08.5 Glasvlies auf Decke Schwimmhalle, auf lineares Filz-Deckensystem, 40mm x 80mm, e=100mm**
Glasvlies auf Decke Schwimmhalle
lineares Filz-Deckensystem

Glasfaservlies im
Naßvliesverfahren hergestellt.
Das Vlies ist feuchtraumbeständig
Flächengewicht 120g/m2
Dicke 1,2mm
Brandverhalten A2
Farbe Schwarz

Ausführung auf Unterdecke, inkl.
Anschnitte und Anschlüsse

Montage erfolgt auf bauseitigem
Flächengerüst

Einbauort: Schwimmhalle
Menge: 500,000 m²

**03.08.6 Holzplatte 25x210x210 mm als UK für Leuchte schwarz gestrichen**
Holzplatte  25 mm als UK für Leuchte o. ähnilch schwarz
gestrichen, inkl. geeigneter Befestigung zwischen den
Lamellen
an Lamellenoberkante
210 x 210 mm
Menge: 25,000 St

**03.08.7 Holzplatte 25x400x400 mm als UK für Leuchte schwarz gestrichen**
Holzplatte  25 mm als UK für Leuchte o. ähnilch schwarz
gestrichen, inkl. geeigneter Befestigung zwischen den
Lamellen
an Lamellenoberkante
400 x 400 mm
Menge: 15,000 St

#### Bereich 03.09 Lichtelemente

**03.09.1 Unterkonstruktion / Abhäbgung**
Abhängung aus korrosionsbeständigen Tragprofilen,
C5-geeignet

Liefern und montieren einer tragfähigen Abhängung der
Lichtkastenelemente an den Sparren (e=2,5m) bestehend
aus
Trag- und Aussteifungsprofilen, Gewindestangen,
Konsolen,
Verbindungsmitteln und Befestigungen, geeignet für
Schwimmbadklima.

Einschließlich:
Einmessen
Bohr- und Befestigungsarbeiten
Justage auf Endhöhe
Aussteifung gegen Verwindung
alle Befestigungsmittel
Lastabtragung für Beplankung, LED-System und Spanndecke
Materialqualität: korrosionsbeständig, für C5 geeignete
Ausführung.
Einheit: kg
Menge: 45 kg / Element
(alternativ als psch je Element ausschreiben)
Menge: 24,000 St

**03.09.2 Unterkonstruktion Lichtkasten aus Metallprofilen**
Unterkonstruktion Lichtkasten aus
Metallprofilen
Herstellen der sekundären
Unterkonstruktion des Lichtkastens
zur Aufnahme von oberer und
seitlicher Beplankung sowie der
Spannrahmenkonstruktion für die
lichtdurchlässige Unterseite.
Einheit: St
Menge: je Element 1
Menge: 24,000 St

**03.09.3 Beplankung Lichtkasten oben**
Beplankung Lichtkasten oben

Obere und seitliche Beplankung aus zementgebundener
Bauplatte, schwimmbadgeeignet

Liefern und montieren einer oberen Beplankung aus
zementgebundener Bauplatte, Dicke nach Erfordernis, auf
Metallunterkonstruktion.

Einschließlich:
Zuschnitt
Verschraubung
Fugenversatz
Ausbilden aller Kanten und Anschlüsse
Feuchtebeständige Ausführung
Verspachteln, Armieren und oberflächenfertiges
Herstellen
sämtlicher Fugen, Stoßkanten, Schraubpunkte und
Anschlüsse
der zementgebundenen Bauplatten für nachfolgende
Beschichtung.

Menge: 1,20 m² / Element
Pos. 04.02
Seitliche Beplankung aus zementgebundener Bauplatte,
4-seitig
Liefern und montieren seitlicher Verkleidung des
Lichtkastens
aus zementgebundener Bauplatte, einschließlich aller
Eckausbildungen, Zuschnitte und Befestigungen.
Einheit: m²
Menge: 3,72 m² / Element
(bei Annahme 2,50 x 0,48 x 0,62 m)
Pos. 04.03
Fugen- und Oberflächenvorbereitung zementgebundene
Bauplatten
Verspachteln, Armieren und oberflächenfertiges
Herstellen
sämtlicher Fugen, Stoßkanten, Schraubpunkte und
Anschlüsse
der zementgebundenen Bauplatten für nachfolgende
Beschichtung.
Einheit: m²
Menge: 4,92 m² / Element
Menge: 24,000 St

**03.09.4 Beplankung Lichtkasten seitlich**
Beplankung Lichtkasten sitelich

Seitliche Beplankung aus zementgebundener Bauplatte,
4-seitig

Liefern und montieren seitlicher Verkleidung des
Lichtkastens
aus zementgebundener Bauplatte, einschließlich aller
Eckausbildungen, Zuschnitte und Befestigungen.

Fugen- und Oberflächenvorbereitung zementgebundene
Bauplatten
Verspachteln, Armieren und oberflächenfertiges
Herstellen
sämtlicher Fugen, Stoßkanten, Schraubpunkte und
Anschlüsse
der zementgebundenen Bauplatten für nachfolgende
Beschichtung.

Fugen- und Oberflächenvorbereitung zementgebundene
Bauplatten
Verspachteln, Armieren und oberflächenfertiges
Herstellen
sämtlicher Fugen, Stoßkanten, Schraubpunkte und
Anschlüsse
der zementgebundenen Bauplatten für nachfolgende
Beschichtung.

Menge: 10 m² / Element
Menge: 24,000 St

**03.09.5 Beschichtung/Anstrich sichtbare Außenflächen Lichtkasten**
Beschichtung/Anstrich sichtbare
Außenflächen Lichtkasten

Grundieren und beschichten der
sichtbaren Flächen des Lichtkastens
mit schwimmbadgeeignetem,
feuchtraum- und chloridbeständigem
Beschichtungssystem, Farbton nach
Menge: 150,000 m²

**03.09.6 Lichttechnik / Innenausbau Lichtkasten**
Lichttechnik / Innenausbau Lichtkasten

LED-Lichtsystem zur Erzeugung homogener Tageslichtoptik
Liefern und montieren eines innenliegenden
LED-Lichtsystems
für Lichtkastenelemente, geeignet zur Erzeugung einer
homogenen, tageslichtähnlichen Ausleuchtung.

Mindestanforderungen:
hohe Farbwiedergabe, CRI = 90
Lichtfarbe nach Planung, von 4.0006.500 K
dimmbar
schwimmbadgeeignete Ausführung
gleichmäßige Ausleuchtung ohne Punktbildung
wartungsarm

Lebensdauer mindestens L80/B10 50.000 h oder
gleichwertig

Einschließlich:
LED-Module / -Leisten
Trägerplatten / Montageprofile
Vorschaltgeräte / Treiber
interne Verdrahtung
Befestigungen
Funktionsprüfung

Lichtstreu-/Diffusionsaufbau innerhalb Lichtkasten
Zusätzliche innere Lichtverteil- bzw. Diffusionslagen
zur
Homogenisierung des Lichtbildes, einschließlich aller
Unterkonstruktionen und Befestigungen.

Elektroanschluss LED-System betriebsfertig
Anschluss des LED-Lichtsystems an bauseitige Zuleitung,
einschließlich interner Verdrahtung innerhalb des
Elements,
Treiberanschluss, Klemmen, Zugentlastungen,
Beschriftung
und Funktionsprüfung.
Menge: 24,000 St

**03.09.7 Unterseitiger Abschluss als Spanndecke**
Unterseitiger Abschluss als Spanndecke

Transluzente Spanndecke als Unterseite
Lichtkastenelement
Liefern und montieren einer lichtdurchlässigen
Spanndecke als
unterseitiger sichtbarer Abschluss des Lichtkastens,

Fabrikat z. B. Barrisol oder gleichwertig.

Anforderungen:
transluzent
gleichmäßige Lichtstreuung
für Schwimmbadklima geeignet
reinigungsfähig
flächenbündig und faltenfrei gespannt
Farbton/Transluzenzgrad nach Bemusterung
Einschließlich:
Randprofile / Spannprofile
Zuschnitte
Eck- und Anschlussausbildung
Montage
Reinigung nach Montage
Größe 2,5m x 2,5m
Menge: 24,000 St

#### Bereich 03.10 Sonstiges

**03.10.1 Zulage zu Deckenhöhen über 3,50 m**
Zulage zur Erstellung von Decken
über 3,50 m (UK Trockenbaudecke ü
3,50m).
Einzurechnen sind alle Zuschläge wie
Mehraufwand wie Arbietszeit,
Arbeitshöhe und Gerüste für die
Arbeiten an  Decken über 3,5m.
Menge: 20,000 m²

**03.10.2 Zulage für zusätzliche UA Profile und Aufhängungen, C5 lang,**
Zulage für zusätzliche UA Profile und Aufhängungen, C5
lang,
zur Überbrückung von Lüftungsleitungen im Bereich
Abkofferungen.
Menge: 60,000 m

**03.10.3 Zulage für zusätzliche Abhänger, Profile C5 Installationen**
Zulage für den Einbau zusätzlicher
Profile D27/60 im Bereich von
Installationsleitungen, inkl zusätzlicher
Abhänger zum Herstellen der
Abhangdecken.
Menge: 150,000 m

**03.10.4 Fugenverschluss, PU, b = 5 - 8 mm**
Herstellen einer Anschlussfuge,
Dichtungsfase, u. ä. mit PU-Dichtstoff
gem. Herstellerangaben. Die Fuge ist
vor Verfüllung zu reinigen, auf
ausreichende Flankenhaftung ist zu
achten; Farbtonweiß

Fugenbreite: 5 - 8 mm

Ausführung nur nach besonderer
Aufforderung durch die
Objektüberwachung des Bauherrn.
Menge: 300,000 m

**03.10.5 Dehnungsfugen**
Herstellen einer Dehnungsfuge in
Unterdecken / Abhangdecken
Breite 20 mm mit aufgedoppeltem GK
Streifen und Kantenschutzprofile,
dauerelastische Verfugung. inkl
Mehraufwendung für zusätzliche
Profile.

Ab 15 m Wand- oder Deckenlänge
sowie bei Einschnürungen (T-Felder,
L-Felder) und in Bauteilfugen.

Lage der Fugen in Abstimmung mit
der Bauleitung.
Menge: 20,000 m

### Titel 04 Stundenlohnarbeiten

*Hinweis*
Für unvorhergesehene Arbeiten
dürfen die Leistungen, welche über
den Rahmen des
Leistungsverzeichnisses
hinausgehen, nur auf besondere
Anweisung durch die Bauleitung
durchgeführt werden.

Für diese Regiearbeiten ist ein täglich
durch die Bauleitung zu bestätigender
Arbeitsbericht vorzulegen. In diesen
Arbeitsberichten ist die aufgewendete
Zeit, sowie das aufgewendete Material
aufzuführen. Regiearbeiten, welche
nicht genehmigt sind, werden in
keinem Fall anerkannt.

Das hierzu aufgewendete Material
wird in der Endabrechnung erfasst
und getrennt verrechnet. Materialien,
welche im Leistungsverzeichnis nicht
enthalten sind, müssen als
Nachtragsangebot sofort gemeldet
und von der Bauleitung genehmigt
werden.

Verrechnungssätze für Löhne

Die Verrechnungssätze für die
nachstehenden Lohn- und
Berufsgruppen sind unaufgegliedert
anzubieten.
In ihnen sind enthalten:
- Lohn- und Gehaltskosten,
- Lohn- und Gehaltsnebenkosten,
- Sozialkosten einschließlich
Sozialkassenbeiträge,
- Gemeinkostenanteile,
- Gewinn.

Beschäftigt der Bieter bei einer der
nachstehenden Lohn-/Berufsgruppen
keine Arbeitskräfte, hat er dies
anzugeben und stattdessen den
Einsatz möglichst gleichwertiger
Arbeitskräfte anzubieten.

**04.1 Stundenlohn Vorarbeiter**
Für evtl. vorkommende Arbeiten, die
nicht im Leistungsverzeichnis erfasst
sind und nach erfolgter Anordnung
des AG gegen Nachweis zur
Ausführung kommen, werden
verrechnet für:
- Vorarbeiter
Menge: 15,000 h

**04.2 Stundenlohn Facharbeiter**
Für evtl. vorkommende Arbeiten, die
nicht im Leistungsverzeichnis erfasst
sind und nach erfolgter Anordnung
des AG gegen Nachweis zur
Ausführung kommen, werden
verrechnet für:
- Facharbeiter
Menge: 30,000 h

**04.3 Stundenlohn Helfer**
Für evtl. vorkommende Arbeiten, die
nicht im Leistungsverzeichnis erfasst
sind und nach erfolgter Anordnung
des AG gegen Nachweis zur
Ausführung kommen, werden
verrechnet für:
- Helfer
Menge: 30,000 h

USt %: 19,00
